# Fassadensanierung
Angebotsaufforderung (GAEB 90, DA83)
Währung: EUR

## Otto-Suhr-Allee 21, Berlin, Fassade
Datum: 09.10.24

*Hinweis*
BAUVORHABEN:

GEWERK:  WÄRMEDÄMM-PUTZFASSADE, VERKLEIDUNG MIT
KLINKERRIEMCHEN
  -Dünnschicht-

Angaben zum Bauwerk

Baustelleneinrichtung erfolgt für alle beauftragten
Objekte
Die Gebäude sind __-geschossig und bestehen aus:

- Kellergeschoß
- Erdgeschoß
- 1. Obergeschoß
- 2. Obergeschoß
- 3. Obergeschoß
- Dachgeschoß
(Satteldach mit Abwalmungen)

*Hinweis*
A) ALLGEMEINE VORBEMERKUNGEN
=======================================================
==========

A1) ALLGEMEINES

Dem Leistungsverzeichnis liegen die "Zusätzliche
Vertragsbedingungen für die Ausführung von
Bauleistungen (Z-VOB/B)" der Covivio Immobilien GmbH in
der aktuellen Fassung zugrunde.

Für sich auf dieses Leistungsverzeichnis beziehende
Beauftragungen gelten die Vertragsbedingungen in jedem
Einzelfall als vereinbart. Sofern zukünftig als Ersatz
für die aktuell gültigen Z-VOB/B mit dem Auftragnehmer
(AN) neue Z-VOB/B vereinbart werden, gelten für nach
Gültigkeitsbeginn die neuen Z-VOB/B beauftragte
Leistungen ausschließlich die neuen Z-VOB/B.

Für nach diesem Einheitspreisabkommen ausgeführte
Leistungen gelten, ergänzend zur den jeweiligen
Leistungsbeschreibungen der einzelnen Positionen, bei
evtl. Widersprüchen in nachfolgend genannter
Reihenfolge, folgende Bedingungen:

1. diese ""Allgemeine Vorbemerkungen"" (A),
2. die sich anschließenden ""Allgemeine technische
Vorbemerkungen"" (B),
3. die sich anschließenden ""Besondere technische
Vorbemerkungen"" (für dieses Gewerk) (C),
4. die ""Zusätzliche Vertragsbedingungen für die
Ausführung von Bauleistungen Z-VOB/B"",
5. Baustellenordnung der Covivio Immobilien GmbH in der
jeweils gültigen Fassung.

Mit erhalt der Bestellung erklärt der Auftragnehmer,
dass von ihm sämtliche gesetzlichen, behördlichen und
berufgenossenschaftlichen Auflagen erfüllt werden, die
zur Ausführung der Leistungen erforderlich sind.

Es dürfen nur solche Materialien verwendet werden, über
die der Auftragnehmer das uneingeschränkte
Eigentumsrecht besitzt und die vollkommen frei von
Rechten Dritter sind.

Für die Ausführung der Arbeiten ist Fachpersonal in
ausreichender Zahl einzusetzen.
Hierbei ist darauf zu achten, dass für die Ausführung
sämtlicher Arbeiten unsere Baustellenordnung in der
jeweils gültigen Fassung zu beachten ist, die dem
ausführenden Fachpersonal in geeigneter Form zur
Kenntnis zu geben ist.

Der Einsatz von Subunternehmern ist lediglich in
schriftlicher Absprache mit dem Auftraggeber erlaubt.

A2) KUNDENDIENST

Die Arbeiten werden z. T. in bewohnten Häusern
ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind als Nachtrag dem zuständigen Bauleiter vor
Ausführung zur Genehmigung aufzugeben. Die Preise für
derartige Zusatzleistungen sind auf der
Kalkulationsbasis des Leistungsverzeichnisses zu
kalkulieren. Diese Positionen sind so ausreichend und
umfassend zu beschreiben, dass sowohl eine
sachlich-fachliche als auch eine kalkulatorische
Nachprüfung durch den Auftraggeber gewährleistet ist,
hierzu gehört insbesondere die Angabe der verfahrenen
Stunden.

Die Einheitspreise sind Nettopreise. Sie gelten
zuzüglich der zum jeweiligen
Leistungserbringungszeitpunkt gültigen Mehrwertsteuer.

A4) ABRECHNUNG

Maßgebend für die Abrechnung ist das nach
Fertigstellung der Arbeiten durch den Auftragnehmer zu
nehmende Aufmaß, sowie die Bestätigung des zuständigen
Bauleiters, dass die Leistungen durchgeführt wurden.

Das testierte Aufmaß bzw. die Bestätigung ist vom
Auftragnehmer mit der Schlussrechnung einzureichen.

Der Auftraggeber ist berechtigt, jederzeit ein
gemeinsames Aufmaß zu verlangen.

A5) Nachhaltigkeit

Als eines der führenden Wohnungsunternehmen sehen wir
uns mit unseren Partnern in der Verantwortung im Thema
Nachhaltigkeit: Es ist unsere Pflicht,
Wirtschaftlichkeit, Umweltverträglichkeit und
Lebensqualität miteinander in Einklang zu bringen. Dazu
gehört selbstverständlich auch, das Klima zu schützen,
Ressourcen effizient zu nutzen und den Menschen ein
angenehmes Lebensumfeld zu gestalten. Dazu möchten wir
beitragen mit unserem Denken und Handeln, mit den
verwendeten Produkten und Lösungen.
Dabei geben wir innerhalb unseres
Leistungsverzeichnisses dementsprechend
umweltverträgliche Produkte als Standard vor und
verweisen auf die sachgemäße Handhabung und Entsorgung
im Rahmen der von uns beauftragten Arbeiten.

A6) SONSTIGES

Die in diesen Bedingungen festgelegten Pflichten hat
der AN jedem Dritten aufzuerlegen, dessen er sich zur
Erfüllung dieser Pflichten bedient.

Das Leistungsverzeichnis darf weder ganz noch teilweise
in irgendeiner Form Dritten entgeltlich oder
unentgeltlich zugänglich gemacht werden.

*Hinweis*
B)  ALLGEMEINE TECHNISCHE VORBEMERKUNGEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z. B. für den Umgang mit
Asbest, PAK, und dergleichen, sind auf Anforderung des
(AG) jederzeit und umgehend zu erbringen.

Bei wesentlichen Änderungen z. B. Ausscheiden eines
befähigten Mitarbeiters oder Auslaufen eines
befristeten Nachweises (z. B. Schweißnachweis) ist der
AN verpflichtet, dies unverzüglich beim (AG)
schriftlich anzuzeigen und ggf. angebotene Aufträge
abzulehnen. Ebenso sind die jeweils gültigen
Unfallverhütungsvorschriften zu beachten und unbedingt
einzuhalten.

B3) GEBÄUDESCHÄDEN

Falls dem Auftragnehmer bei der Durchführung der
Arbeiten weitere Gebäudeschäden bekannt werden (auch an
anderen Gewerken), so hat er den zuständigen Bauleiter
des Auftraggebers hierüber umgehend zu unterrichten.

B4) LAGER- UND ABSTELLFLÄCHEN

Die Errichtung von Lager- und Arbeitsplätzen ist mit
der jeweiligen Bauleitung vorher abzustimmen.

Baustoffe und Bauteile dürfen nicht in den
Treppenhäusern und/oder auf anderen Verkehrsflächen
gelagert werden.

Bauschutt darf grundsätzlich nicht im Gebäude gelagert
werden.

B5) BEDINGUNGEN FÜR DIE ENTSORGUNG VON ABFÄLLEN

Der Auftragnehmer ist verpflichtet, die beim
Auftraggeber anfallenden Abfälle ordnungsgemäß und
sofort zu entsorgen. Zu diesem Zweck hat er die
einschlägigen Gesetze, Verordnungen und sonstigen
öffentlich-rechtlichen Vorschriften z. B. das
Kreislaufwirtschafts- und Abfallgesetz - einzuhalten.
Eine Zwischenlagerung von Abfällen ist nicht gestattet.

Sollten die für den Transport und die Entsorgung
erforderlichen Genehmigungen erlöschen, ist dies dem
Auftraggeber unverzüglich schriftlich mitzuteilen. Mit
Übernahme der Abfälle durch den Auftragnehmer gehen
Eigentum, Gefahr, Verkehrssicherungspflicht und
öffentlich-rechtliche Verantwortung auf diesen über.

Der Auftraggeber behält sich vor, zu prüfen, ob der
Auftragnehmer seinen Pflichten nachgekommen ist. Hierzu
kann der Auftraggeber Einsicht nehmen in die vom
Auftragnehmer nach öffentlich-rechtlichen Vorschriften
zu führenden Nachweisbücher und in den
Genehmigungsbescheid der angefahrenen
Abfallentsorgungsanlage, dessen Vorlage der
Auftragnehmer zu bewirken hat.

Der Auftragnehmer hat zur Abdeckung aller - sowohl
seiner als auch die des Auftraggebers sich aus der
Abfallbeseitigung ergebenden Haftungsrisiken unter
Einschluss des Gewässerschäden-Haftungsrisikos - auf
seine Kosten eine Haftpflichtversicherung in
ausreichender Höhe für Personen-, Sach- und
Vermögensschäden abzuschließen und dem Auftraggeber den
Abschluss auf Verlangen nachzuweisen. Diese Regelung
lässt die Haftung des Auftragnehmers unberührt.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7) SCHADSTOFFE. INSBESONDERE ASBEST

Bekanntlich wurde bis in die 1990er Jahre hinein Asbest
als bevorzugter Baustoff bei Errichtung von Gebäuden
verwendet. Asbest war nicht nur als Baustoff in Beton
eingebunden. Er fand auch Verwendung
z. B. in speziellen Klebern für Fliesen oder anderen
Bodenbelägen oder in den zu verwendeten Bauteilen
selbst.

Wir gehen davon aus, dass Ihnen als Handwerksfirma zwar
grundsätzlich die abstrakte Gefahr einer
Asbestkontamination bewusst ist, möchten Sie jedoch
nochmals in Bezug auf den Umgang mit Asbest
sensibilisieren.

Bei sämtlichen Arbeiten an Asbestprodukten, wie z. B.
bohren, sägen, schneiden oder herausreißen, können
Asbestfasern freigesetzt werden, die, bei ungesichertem
Umgang, im schlimmsten Falle zu einer schweren
Lungenerkrankung der tätigen Personen, also auch Ihren
Mitarbeitern, führen können.

Aus diesem Grunde hat der Gesetzgeber auch gemäß TRGS
519 (Technische Regeln für Gefahrstoffe) verfügt, dass
nur zugelassene Fachbetriebe, die über die
entsprechende Sachkunde verfügen, asbesthaltige
Materialien entfernen und entsorgen dürfen.

Bei sämtlichen Arbeiten ist daher immer kritisch zu
prüfen, ob Bauteile Asbest enthalten könnten und im
Verdachtsfall, vor Ausführung von Arbeiten, unsere
Bauleitung zu Rate zu ziehen, um mögliche
Gesundheitsgefährdungen Ihrer Mitarbeiter und unserer
Mieter zu verhindern.

*Hinweis*
C) Besondere technische Vorschriften

Insbesondere möchten wir auf die folgenden DIN und
Verordnungen hinweisen

DIN 18451 Gerüstarbeiten

DIN 4420 Teil 1: Schutzgerüste (Fanggerüste,
-Dachfanggerüst, -Schutzdächer)

DIN 4420 Teil 3: Stahlrohrkupplungsgerüst
(-Auslegergerüst, -Konsolengerüst, -Hängegerüst)

DIN EN 12810 Fassadengerüst aus vorgefertigten
Bauteilen

DIN EN 12811 Arbeitsgerüst (temporäre Konstruktion für
Bauwerke)

Betriebssicherheitsverordnung BetrSichV, mit den
zugehörigen technischen Regeln "TRBS"

Berufsgenossenschaftliche Information: BGI 663

DIN EN1263-1 Schutznetze (Auffangnetze); Teil 1:
Sicherheitstechnische Anforderungen, Prüfverfahren

BGR 179 Einsatz von Schutznetzen

DIN 18540 Abdichten von Außenfugen im Hochbau mit
Fugendichtungsmassen

DIN V 18550 Putz und Putzsysteme - Ausführung

DIN 18558 Kunstharzputze

DIN 55699 Verarbeitung von Wärmedämm-Verbundsysteme

DIN 4108 Beiblatt 2 Wärmeschutz und Energie-Einsparung
in Gebäuden

DIN 18345 Wärmedämm-Verbundsyssteme

DIN 18352 Fliesen- und Plattenarbeiten (für keramische
Beläge)

DIN 18363 Maler- und Lackierarbeiten

Die aktuellen Praxismerkblätter und die zugehörigen
System-Herstellervorschriften des angebotenenen
Herstellers

DIN 4102-1 Brandverhalten von Baustoffen und Bauteilen

UVV Unfallverhütungsvorschriften

Landesbauordnung NRW

Im Zuge der Gerüstarbeiten sind sämtliche
Dokumentationen (z.B. Aufbau- und Verwendungsanleitung,
Statikberechnungen bei Abweichungen von der
Regelausführung, Prüfprotokolle der Gerüstfreigabe)
anzufertigen und auf Verlangen dem AG vorzulegen.

Hier sind die Vorgaben des Herstellers, bei der Auswahl
der Untergrundsmaterialien zu beachten und einzuhalten,
dies gilt auch für die Verlegerichtlinen des
Herstellers.
Für Ausführung und Anwendung gelten die neuesten
technischen Richtlinien und Herstellervorschriften.

Bei Leistungen die nach Fertigstellung nicht mehr
sichtbar bzw. prüfbar sind, ist durch den AN eine
Fotodokumentation den Abrechnungsunterlagen
unaufgefordert beizulegen.

Die bautechtechnischen- und bauaufischtlichen
Nachweise, die Übereinstimmungserklärung und die
Fachunternehmerbescheinigung sind dem AG mit Abnahme,
spätestens mit der Rechnung einzureichen.

Artenschutz an Gebäuden

Vor und während der Durchführung von Gerüst-, Fassaden-
oder Dacharbeiten ist durch den AN zu überprüfen, ob
durch die beabsichtigten und beauftragten Maßnahmen
evtl. gebäudebewohnende Tierarten wie z.B. Mauersegler,
Fledermäuse, Schwalben u.A. gestört oder vertrieben
werden. Die Vorschrift des  44 Bundesnaturschutzgesetz
ist zu beachten. Bei drohenden Verstößen gegen diese
Vorschrift ist zwingend die weitere Vorgehensweise mit
der Bauleitung des AG bzw. gemeinsam mit dem Amt für
Umwelt und Grün abzustimmen. Soweit die Umsetzung der
Maßnahmen bereits begonnen hat und die drohende
Beeinträchtigung nicht vor Beginn der Maßnahmen
erkennbar war, sind die Arbeiten umgehend bei Erkennen
eines drohenden Verstoßes gegen  44 BNatSG in dem
entsprechenden Bereich vorübergehend bis zur
abschließenden Klärung der weiteren Vorgehensweise
auszusetzen.

Abreißprobe zur Prüfung der Eignung des Untergrundes /
Altputzes

Zur Prüfung der Tragfähigkeit des Untergrundes ist eine
Abreißprobe durchzuführen. Dazu ist eine Fläche von ca.
40 x 40 cm mit Klebe- und Armierungsmörtel zu
überarbeiten. In das obere Drittel  ist
alkaliresistentes  Gewebe (ca. 40 x 60 cm), so
einzubauen, dass 20 cm überstehen. Nach 7 Tagen ist an
dem überstehenden Gewebe zu reißen. Löst sich das
Gewebe aus dem Armierungsmörtel, ist der Altputz
tragfähig; löst sich der Armierungsmörtel von der Wand,
ist der Altputz nicht tragfähig und muss entfernt
werden.

*Hinweis*
Weitere Hinweise für die Kalkulation
----------------------------------------------------

in den Einheitspreisen sind neben den Nebenleistungen
nachstehende Leistungen enthalten, wenn in der
Leistungsbeschreibung keine eigene Position dafür
vorgesehen ist:

Die Sicherung der Verkehrs-, Versorgungs- und
Entsorgungsanlagen im Bereich des Baugeländes sowie die
Durchführung der erforderlichen Maßnahmen der
verkehrspolizeilichen Sicherung.

Das Einholen der Genehmigungen für Strassen- und
Bürgersteigabsperrungen, bzw.

  Gleiches gilt auch für die Nutzung von
Nachbargrundstücken.

Aufstellen, Vorhalten und Beseitigen von Blenden und
Schutzgerüsten zur Sicherung des öffentlichen Verkehrs
sowie von Einrichtungen außerhalb der Baustelle zur
Umleitung und Regelung des öffentlichen Verkehrs.

Schutz der in Benutzung genommenen öffentlichen
Verkehrsflächen oder anderer Einrichtungen und
Vorleistungen anderer Unternehmer vor Beschädigung
sowie Beseitigung der Schäden oder Übernahme der Kosten
hierfür.

Übernahme der Gebühren für die Benutzung von
öffentlichen Verkehrsflächen oder Nachbargrundstücken.

Herstellen und beseitigen der Zufahrtswege von den
öffentlichen Verkehrsflächen oder bauseits
hergestellten Baustraße zu den einzelnen Baustellen.
Vorhalten der Zufahrtswege.

Reinigen der Baustelle und der Zugangswege sowie des
Aussengeländes jeweils zum Wochenende und vor
Feiertagen und nach Beendigung der Vertragsarbeiten.

Notwendige Maßnahmen zum Schutz von Dächern, Rinnen,
Fallrohren, Blechen, Fugenbändern, Fußböden, Geländern,
Stahlzargen, Fenstern, Türen, Beschlägen und sonstigen
Bauteilen vor Verunreinigungen und Beschädigungen durch
die Putzarbeiten, einschl. der erforderlichen Stoffe
oder Schutzanstriche für Verblendungen, Gesimse,
Sohlbänke, eloxierte Teile u.ä. sowie die spätere
Beseitigung.

Die Kosten für Aufenthalts- und Lagerräume.

Das Wiederherstellen der durch die eigenen Arbeiten
beschädigten Grünanlagen (durch Anlieferungen,
Lagerflächen etc.)

Zuschnitte und Anpassarbeiten an den Dämmplatten
(Ausschnitte, Aussparungen, Schrägen u.s.w.

Das Herstellen von bis zu 0,50 m² grossen mobilen
Musterflächen nach Vorauswahl vorliegender
Farbvorschläge.

Die endgültige Farbangabe erfolgt an Hand der
Musterflächen.

Zur Kalkulation ist eine Farbe mit dem Grundton
"hellgetönt" vorzusehen.

Farbtonstufen:

hellgetönt entspricht Hellbezugswerten  51 -100

mittelgetönt entspricht Hellbezugswerten  26 - 50

sattgetönt entspricht Hellbezugswerten  25 - 11

  Voll- oder entspricht Hellbezugswerten  0 - 10

Sonderton

Die in der Leistungsbeschreibung angegebenen Produkte
gelten als Qualitätsbeispiel und schaffen für alle
Anbieter eine einheitliche Kalkulationsgrundlage. Sie
werden durch Angebotsabgabe Bestandteil des Angebotes.
Die Bauleitung behält sich vor, von allen zur Anwendung
kommenden Stoffen Proben zu entnehmen und auf Qualität
und Eignung untersuchen zu lassen.

Sonstiges
---------------

Alle Leistungen umfassen auch die Lieferung der
dazugehörigen Stoffe und Bauteile einschl. Abladen und
Lagern auf der Baustelle, wenn in der
Leistungsbeschreibung nichts anderes vorgeschrieben
ist.

Die Anlieferung sämtlicher zur Ausführung kommenden
Stoffe muss in der Originalverpakung erfolgen

Es sind die Richtlinien des Werkstoffherstellers zu
berücksichtigen. Bei Systemaufbauten dürfen nur die
Stoffe
eines Herstellers verwendet werden

Wiederaufbereitete (Recycling-) Stoffe sind von der
Verwendung ausdrücklich ausgeschlossen.

Flächen mit Abläufen, insbesondere
Kellerausgangstreppen sind ständig von anfallendem
Schutt vollständig freizuhalten, so daß das anfallende
Tagwasser sicher abfliesen kann.

Ebenso sind die Regenstandrohre dauerhaft abzudecken,
so daß es hier zu keiner Verstopfung der Grundleitung
kommen kann.

*Hinweis*
Fabrikatfestlegung

Die Ausschreibung beruht auf Produkten der Firma
Brillux.

Der Anbieter hat die Möglichkeit, ein gleichwertiges
anderes Erzeugnis anzubieten, wobei der Nachweis der
Gleichwertigkeit durch den Auftraggeber gefordert wird.
Dies ist vor Angebotsabgabe anzugeben. Bei einem
Materialwechsel, durch den Auftragnehmer, ist dieser
dem Einkauf und der Bauleitung unaufgefordert, vor dem
Einbau mitzuteilen und abzustimmen.

Die zur Ausführung gelangenden Wärmedämm-Verbundsysteme
müssen bauaufsichtlich zugelassen sein. Diese Zulassung
ist ausgestellt vom "Deutsches Institut für Bautechnik"
Abweichungen von dem in der Zulassung beschriebenen
Systemaufbaus sind nicht zulässig. Für die nachstehend
beschriebene Fassaden-Dämmung können unter anderem die
Systeme der Firmen

A) Brillux
B) Caparol
C) STO
D) Baumit

angeboten werden.

Angebotenes Erzeugnis: '

....................................................'
(vom Bieter unbedingt anzugeben. Fehlende Angabe führt
zum Ausschluß von der Vergabe)

*Hinweis*
Wenn es für die Durchführung der Maßnahme notwendig ist
umweltschädliche Stoffe (Asbest) gem. den TRGS 519 zu
behandeln, so  hat der Bieter  schon bei Angebotsabgabe
nachstehenden Eignungsnachweis beizubringen:

- den Sachkundigenschein nach TRGS 519 Anlage 3

Fehlender Nachweis führt zum Ausschluß von der Vergabe

Vor Beginn der Sanierung von Asbesthaltigen Materialien
is die zust. Behörde zu informieren und die Ausführung
der Arbeiten abzustimmen.

Nach Abschluss der Arbeiten ist der Entsorgungsnachweis
an RET/QS zuzusenden.

### Bereich 1 Wärmedämmverbundsystem

#### Abschnitt 1.1 Baustelleneinrichtung

*Hinweis*
Sanitär-/WC-/Tagenunterkünfte
sind allen Gewerken zur Nutzung zur Verfügung zu
stellen.

Transport der Geräte und Maschinen
Die Baustelleneinrichtung für alle beschriebenen
(Bau-)Leistungen beinhaltet insbesondere alle
erforderlichen Förder- und Transportanlagen, Geräte,
Werkzeuge, Einzäunung Lagerflächen, Zufahrten, Wasser-
und  Zuleitungen zu den Verbraucherstellen sind
selbständig herzustellen und vorzuhalten.

Während der Bauzeit
Während der Bauzeit ist die Baustelle in einem sauberen
Zustand zu halten und regelmäßig aufzuräumen. Reinigung
der Baustelle nach Fertigstellung der Baumaßnahme.

Angaben zu Feuerwehrzufahrten und Stellflächen (falls
vorhanden)
Die Feuerwehrzufahrten und Abstellflächen (gem. des
beiliegenden Lageplanes) dürfen für die
Baustelleneinrichtung nicht genutz werden. Diese
Bereiche sind ständig freizuhalten. Kurzfristige
Nutzung für Materiallieferung, Be- und Entladen ist
zulässig.

Die Baustelleneinrichtung ist pauschal für die
Gesamtbauzeit von ____ Wochen ( __ Monate) zu
kalkulieren.

Die Grundvorhaltung entspricht der Gesamtvorhaltezeit
über die Dauer der Gesamtbauzeit.
Zeiten für die Längervorhaltung werden nur aus Gründen
die der Auftragnehmer nicht selbst zu vertreten hat
oder aufgrund schlechten Witterungsverhältnissen, die
das Arbeiten nicht zulassen, anerkannt.  Die Zeiten für
die Längervorhaltung müssen rechtzeitig und schriftlich
beim Auftraggeber angemeldet werden. Die
Freigabe/Zustimmung des Auftraggebers muss ebenfalls
schriftlich erfolgen.

Bei einem Antrag auf Sondernutzung und/oder
Verkehrsrechtliche Anordnung, für Arbeiten im
öffentlichen Verkehrsraum (wie beispielsweise die
Gerüststellung), ist vom AN ein Verantwortlicher mit
MVAS-Zertifikat (Merkblatt über Rahmenbedingungen für
erforderliche Fachkenntnisse zur Verkehrssicherung von
Arbeitsstellen an Straßen) anzugeben. Die Richtlinien
(RSA 21) für die Sicherung und Prüfung der
Arbeitsstelle im öffentlichen Raum ist vom AN
einzuhalten

**1.1.10 Einholen behördlicher Genehmigung**
Einholen öffentlich-rechtlicher Genehmigungen für die
Baustelleneinrichtung und Gerüststellung auf
öffentlichen Gehwegen (Sondernutzung) für die Dauer der
vorgesehenen Standzeit (der gesamten Bauzeit).

Genehmigungen für zusätzliche Standzeit auf Nachweis
Menge: 1,000 psch

**1.1.20 Verkehrssicherung nach RSA**
Verkehrssicherung nach den Richtlinien zur
verkehrsrechtlichen Sicherung von Arbeitsstellen an
Straßen für die Dauer der vorgesehenen Gerüststandzeit
(Dauer der gesamten Maßnahme) herstellen, vorhalten und
anschließendem entfernen dieser, einschl. Beleuchtung,
Beschilderung, etc.
Menge: 1,000 psch

**1.1.30 Anmietung öffentlicher Flächen**
Übernahme aller Kosten und Gebühren für die Anmietung
von öffentlichem Straßenland in ausreichender Größe für
die Gestellung der erforderlichen Baustelleneinrichtung
Menge: 1,000 psch

**1.1.40 Einrichten der Baustelle**
Einrichten der Baustelle für alle im
Leistungsverzeichnis angegebenen Positionen, mit
Ausnahme der Einrichtung für Sandstrahlarbeiten,
Vorhalten, und Rückbau nach Abschluß der Arbeiten.

Grundeinsatzzeit: über die gesamte Bauzeit
Menge: 1,000 psch

**1.1.50 Längervorhaltung der Baustelleneinrichtung**
*** Bedarfsposition ohne GB
Einrichten der Baustelle für alle im
Leistungsverzeichnis angegebenen Positionen, mit
Ausnahme der Einrichtung für Sandstrahlarbeiten,
Vorhalten, und Rückbau nach Abschluß der Arbeiten.

Vorhalten des Baustellencontainers über die
Grundeinsatzzeit hinaus für jede weitere Woche
Menge: 1,000 psch

**1.1.60 Bauzaun aufstellen, vorhalten und entfernen**
Aufstellen, vorhalten und wieder entfernen eines
Bauzaunes aus mobilen Stahlrahmenelementen mit
Rundstahlfüllstäben, Stützfüßen aus Beton, inkl. aller
erforderlichen Verbindungen, Kupplungen u.s.w., für die
vereinbarte Ausführungsfrist.
Die Auflagen der Genehmigungsbehörde sind zu
berücksichtigen.
Mit dem Einheitspreis ist die Erschwernis für den
Transport vergütet.

Grundeinsatzzeit: über die gesamte Bauzeit
Menge: 16,000 lfm

**1.1.70 Längervorhaltung des Bauzauns**
*** Bedarfsposition ohne GB
Vorhalten des Bauzauns über die Grundeinsatzzeit hinaus
für jede weitere Woche
Menge: 16,000 mWo

**1.1.80 WC-Kabine**
Aufstellen und Vorhalten einer Bautoilette als
WC-Kabine, gemäß ASR A 4.1,  mit wöchentlicher
Entsorgung und Reinigung einschl. An- und Abfuhr.

Die Bautoiletten sind während der gesamten Bauzeit den
am Bau beteiligten Firmen zur Verfügung zu stellen.

Fabrikat: Dixi  oder gleichwertig

Aufstellung im Straßenland, die Gebühren für die
Sondernutzung sind mit dem Einheitspreis vergütet.

Grundeinsatzzeit: über die gesamte Bauzeit
Menge: 1,000 Stk

**1.1.90 Längervorhaltung der WC-Kabine über Grundeinsatzzeit hinaus**
*** Bedarfsposition ohne GB
Vorhalten der vorbeschriebenen Toilettenkabine über die
vereinbarte Grundeinsatzzeit hinaus für jede weitere
Woche.
Menge: 1,000 Wo

**1.1.100 Absetzcontainer 3 m3**
Aufstellen, vorhalten und wieder beseitigen eines
Absetzcontainers (offener Container) für die Dauer der
Vertraglich festgelegten Ausführungsfrist einschl.
Transport zu einer zugelassenen Deponie.
Die Kosten und Gebühren für die Entsorgung werden auf
Nachweis gesondert vergütet.

Fassungsvermögen: 3 m3

Abfallart:..........
Menge: 1,000 Stk

**1.1.110 Anschlußverteilerschrank**
*** Bedarfsposition ohne GB
Baustromverteiler nach DIN VDE 0100 -704

mit einer Anschlussleistung von 24 kVA bestückt mit:

1 NH00-Sicherungslasttrennschalter 63A mit Bügelklemmen
10 - 50 mm²

1 DS-Zählerplatz inkl. Zähler nach DIN 43870/2

1 Hauptschalter 3-pol. 63A mit Sicherungselement 3/35 A
(E33)

1 FI-Schutzschalter 4-pol. 40A/30mA

1 CEE-Steckdose 5/32A 400V/6h ohne Vorsicherung -direkt
ab FI-

2 CEE-Steckdosen 5/16A 400V/6h mit je 1
Leitungsschutzschalter 3/16A -C-

3 Schutzkontaktsteckdosen 2/16A 230V mit je 1
Leitungsschutzschalter  1/16A-C

liefern, montieren und nach Abschluss der eigenen
Arbeiten demontieren, einschl. aller erforderlichen
Anschlussleitungen, Sicherungen,  evtl. erforderlichem
NH-Verteiler und Anschlussarbeiten.
Die notwendigen Anträge und Meldungen beim zuständigen
EVU hat der Auftragnehmer, ohne gesonderte Vergütung,
rechtzeitig vorzunehmen.

Der Bauanschluss ist während der gesamten Baumaßnahme
vorzuhalten, und nur in Absprache mit der Bauleitung
des AG zu demontieren.
Menge: 1,000 Stk

**1.1.120 Bauwasseranschluss im Außenbereichpauschal**
*** Bedarfsposition ohne GB
Wasserzähleinrichtung und Absperrvorrichtung im Keller

Beauftragung eines Installationsunternehmens zur
Herstellung, Vorhaltung, Wartung und Demontage eines
für die einzusetzenden Maschinen geeigneten
Bauwasseranschlusses mit Messvorrichtung.
Einschließlich Betrieb und Bedienung. Auch als
Anschluss für Fremdfirmen nutzbar.

Die Kosten werden auf Nachweis vergütet.

Der Zählerstand zum Baubeginn und zum Zeitpunkt der
Demontageist der Bauleitung in Schriftfform mitzuteilen
Menge: 1,000 Stk

#### Abschnitt 1.2 Gerüstarbeiten

**1.2.10 Besondere Maßnahmen zum Schutz Boden unter Gerüst - mit Folie, außen**
Schutzabdeckung der Bodenflächen im Bereich des
Standgerüsts herstellen, vorhalten, beseitigen und
entsorgen.

Brillux  Maler-Abdeckvlies 1533 oder gleichwertig
Menge: 30,000 m²

**1.2.20 Längenorientiertes Fassadengerüst Breitenklasse SW09**
Arbeits- und Schutzgerüst nach DIN EN 12811-1 und DIN
4420-1 als längenorientiertes Standgerüst herstellen,
vorhalten und abbauen, Gerüstbreite 0,73 m, mit
vorlaufendem Seitenschutz

Lastklasse: 3 (2,0kN/m²) - oder Lastklasse (4/5/6)

Breitenklasse: SW09

Höhenklasse: H2

Grundeinsatzzeit: über die gesamte Bauzeit, alle
Gerüstlagen genutzt, Verankern nach Wahl des
Auftragnehmers, Einrüstung für WDVS-arbeiten und/oder
Dacharbeiten

Standfläche waagerecht auf Gelände über Lastverteiler
belastbar

Die Gerüste sind auf Fußplatten bzw. Fußspindeln auf
lastverteilenden Unterlagen aufzustellen (siehe auch
DGUV und UVV). Der Untergrund besteht aus ____________
Die genannten Maßnahmen sind in den EP einzukalkulieren
und werden nicht gesondert vergütet.
Menge: 280,000 m²

**1.2.30 Vorhalten des Arbeitsgerüstes über Grundeinsatzzeit hinaus**
*** Bedarfsposition ohne GB
Vorhalten und Gebrauchsüberlassung des vorbeschriebenen
Arbeitsgerüstes über die vereinbarte Grundeinsatzzeit
hinaus für jede weitere Woche.
Menge: 280,000 m²Wo

**1.2.40 Gerüstbekleidung mit Gerüstschutznetz**
Gerüstbekleidung mit Gerüstschutznetz

Vorhandenes Gerüst der Pos. ('..........') mit
Gerüstbekleidung aus Gerüstschutznetzen einbauen,
vorhalten und wieder entfernen

 Grundeinsatzzeit: über die gesamte Bauzeit
Menge: 280,000 m²

**1.2.50 Vorhalten des Gerüstschutznetzes über Grundeinsatzzeit hinaus**
*** Bedarfsposition ohne GB
Vorhalten und Gebrauchsüberlassung des vorbeschriebenen
Gerüstschutznetzes über die vereinbarte
Grundeinsatzzeit hinaus für jede weitere Woche.
Menge: 280,000 m²Wo

**1.2.60 Podeststreppenturm, Aufbau Vorhalten, Abbau**
Gerüsttreppenturm nach DIN EN 12811-1 "Arbeitsgerüste",
als Aufstieg zum Erreichen hochgelegener Arbeitsplätze.

Aufbauhöhe: bis ca. 25 m, als gleichläufige Treppe

zugelassen für eine Belastung von 2 kN/m², in das
Gerüst der Pos. Stahlrohrrahmengerüst. integriert

einschließlich Außen- und Innengeländer mit
entsprechenden Halterungen erstellen, vorhalten und
wieder entfernen.

Der Zugang zum Treppenlauf EG ist allseitig durch
Bauzaunelemente zu umschliessen, mit OSB-Platten
einzuhausen und mit einem  verschließbaren
Öffnungselement auszustatten.
Passend zum Element ist eine Kette mit Vorhängeschloss
mit mindestens 3 Schlüsseln zu liefern.

Einbauort:

Grundvorhaltung ist gleich der Gesamtvorhaltung für die
Dauer der Bauzeit, siehe Hinweis
Menge: 1,000 Stk

**1.2.70 Vorhalten des Podesttreppenturm über die Grundeinsatzzeit hinaus**
*** Bedarfsposition ohne GB
Podesttreppenturm, wie in Pos. ......... beschrieben
über die vereinbarte Grundeinsatzzeit hinaus für jede
weitere Woche.

Längervorhaltung Mehrkosten für jede weitere Woche.

Verlängerung der Grundeinsatzzeit der Treppentürme der
Teilrüstflächen kann als Mehr- oder Minderkosten bei
der Verlängerung bzw. Verkürzung der Standzeit (hier
max 8 Wochen) gesehen werden.
Abrechnungen nach gemeinsamer Festlegung mit dem AG
Menge: 1,000 StWo

**1.2.80 Ankerlöcher mit Gerüstanker-Stopfen schließen und beiarbeiten**
Ankerlöcher beim Gerüstabbau mit Gerüstanker-Stopfen
schließen und mit dem gleichen Werkstoff zur
Schlussbeschichtung (Oberputz bzw. Oberputz
einschließlich Schlussanstrich) abdecken und
beiarbeiten.

Brillux  Gerüstanker-Stopfen 3496 oder gleichwertig
Menge: 25,000 Stk

**1.2.90 Seilzuganlage**
Fachgerechtes Anbringen einer Seilzuganlage zum
Auftransport von Materialien
Menge: 1,000 Stk

#### Abschnitt 1.3 Untergrundvorbereitung

**1.3.10 Vorhandene Hausnummern abnehmen und anbringen**
Vorhandene Hausnummern abnehmen und an den Haustüren
anbringen. Die Befestigung ist so zu wählen, dass beim
späteren, bauseitigen Entfernen keine Rückstände
sichtbar bleiben.
einschl. aller Nebenarbeiten
Menge: 1,000 Stk

**1.3.20 Flächen mit Folie schützen**
Abdeckfolie liefern und Bodenflächen, Treppen, Fenster
etc. abdecken und vor Verschmutzung schützen.
Eventuelle Abklebearbeiten sowie die Entsorgung nach
Abschluss der Arbeiten sind in den Preis
einzukalkulieren.
Menge: 55,000 m²

**1.3.30 Verunreinigungen, Trennschichten Druckwasserstrahlen**
Verunreinigungen, Trennmittelrückstände oder
Mehlkornschichten durch Druckwasserstrahlen unter
Beachtung der Bestimmungen des Umweltschutzes
entfernen. Flächen auf Eignung, Trag- und Haftfähigkeit
prüfen einschl. aller erforderlichen Nebenarbeiten und
Schutzmaßnahmen.
Menge: 280,000 m²

**1.3.40 Zulage: Algen-, Moos-/ Pilzbefall entfernen**
*** Bedarfsposition ohne GB
-nur auf Anweisung der Bauleitung-

Zulage zu Vorposition Position 1.3.50

Mit Algen- , Moos- und Pilzbefallene Flächen unter
Beachtung der gesetzlichen Bestimmungen durch
geeignetes Verfahren nass reinigen. Die getrockneten
Flächen mit Desinfektionsmittel, 1:2 wasserverdünnt,
desinfizierend behandeln .Bewuchs durch Rankgewächse
einschließlich Haftwurzeln restlos entfernen. Alle
anfallenden Stoffe sind nach Vorschrift zu entsorgen.

Brillux  Universal Desinfektionsmittel 542  oder
gleichwertig
Menge: 280,000 m²

**1.3.50 Putzfehl- und Hohlstellen ausbessern**
Schadhafte, hohlliegende Putzteilflächen in der
vorhandenen Putzschale fachgerecht entfernen,
einschließlich aller erforderlichen Neben- und
Zusatzarbeiten.
Der Putz ist sauber an die vorhandene Fläche
anzuarbeiten. Leibungen, Faschen etc. werden nicht
gesondert vergütet.
Ausbesserungsbereiche fluatieren und mit
Wassernachwaschen.
Menge: 15,000 m²

#### Abschnitt 1.4 Fassadenanstrich

**1.4.10 Anstrich Silicon - Fassadenfarbe**
Grundbeschichtung mit einer geeigneten Grundierung.
Zwischen- und Schlussbeschichtung mit Silicon -
Fassadenfarbe, wasserverdünnbar, matt, mikroporös, hoch
wasserdampfdiffusionsfähig, hoch wetterbeständig, sehr
leicht verarbeitbar

Wasserdampfdurchlässigkeit: Klasse V1 (hoch)

Wasseraufnahmekoeffizient: Klasse W3 (niedrig)

Farbton: weiss bis hell getönt

Angabe durch Bauleitung

Auf Anforderung der Bauleitung sind Musterflächen von
mind. 1m² zu erstellen. Diese werden nicht vergütet.

Grundbeschichtung
Brillux  Lacryl Tiefgrund 595 oder gleichwertig

Zwischenanstrich
Brillux  Silicon-Fassadenfarbe 918 oder gleichwertig

Schlussbeschichtung
Brillux  Silicon-Fassadenfarbe 918 oder gleichwertig
Menge: 245,000 m²

**1.4.20 Anstrich Fensterlaibungen und Faschen**
Laibungen und Faschen mit geeigneter Grundierung
vorbeschichten. Anschliessend eine Zwischen- und
Schlussbeschichtung mit der gewählten Fassadenfarbe
aufbringen.

Farbton: weiss bis hell getönt

Angabe durch Bauleitung

Leibungstiefe  ca. 20 cm
Faschenbreite  ca. 5 cm
Menge: 110,000 lfm

**1.4.30 Anstrich Farbton -mittel getönt- als Zulage**
*** Bedarfsposition ohne GB
Mittel getönte Anstriche der Nassabriebbeständigkeit:
Klasse 1, 2 und 3

Farbton: nach Vorgabe der Bauleitung
Menge: 245,000 m²

**1.4.40 Anstrich Farbton -satt getönt- als Zulage**
*** Bedarfsposition ohne GB
Satt getönte Anstriche der Nassabriebbeständigkeit:
Klasse 1, 2 und 3

Farbton: nach Vorgabe der Bauleitung
Menge: 35,000 m²

**1.4.50 Zulage: Protect Qualität**
*** Bedarfsposition ohne GB
Zulage für die Lieferung in Protect Qualität,
werkseitig ausgerüstet mit Filmschutz bei Algen- und
Pilzgefährdeten Flächen.
Menge: 280,000 m²

**1.4.60 Zulage: Mehrfarbiges Absetzen der Fassadenfläche**
*** Bedarfsposition ohne GB
-nur auf Anweisung der Bauleitung-

Zulage Für scharfkantiges Abkleben für mehrfarbige
Anstricharbeiten um einen sauberen, geraden Übergang
von einem Farbton zum anderen zu gewährleisten
Menge: 165,000 lfm

**1.4.70 Dauerelastische Versiegelung der Bauteile**
Dauerelastische Versiegelung der Bauteile mit geignetem
Material nach Herstellervorgabe einschl. aller
Nebenarbeiten.
Menge: 130,000 lfm

#### Abschnitt 1.5 Metallanstrich

**1.5.10 Metall - Gitterwerk lackieren**
Metall - Gitterwerk wie folgt behandeln:

Den vorhandenen Altanstrich auf Haft- und Tragfähigkeit
prüfen. Ein nicht haft- und tragfähiger Untergrund ist
vollständig, wenn erforderlich auch ganzflächig, nach
Art des Bieters zu entfernen. Flächen sind zu reinigen,
gründlich zu entrosten und aufzurauhen.Vorhandene
Übergänge zur Altbeschichtung sind beizuschleifen und
zu spachteln. Freigelegte Flächen sind mit
Korrosionsschutz zu grundieren. Die Vorbehandelten
Flächen sind anschließend mit einer Grund-, Zwischen-,
und Schlussbeschichtung zu versehen.
Sämtliche Arbeiten wie das Entfernen von Altanstrichen,
das Schleifen und Spachteln von Metallflächen und
notwendige zusätzliche Grundier-, Zwischen- und
Schlussanstriche sind in den Preis einzukalkulieren.
einschl. aller Nebenarbeiten

Grundbeschichtung:
Brillux  Impredur Grund 835 oder gleichwertig

Zwischenbeschichtungen:
Brillux  Hochglanzlack 840 oder gleichwertig

Schlussbeschichtung:
Brillux  Hochglanzlack 840 oder gleichwertig

Farbton: nach Angabe der Bauleitung
Menge: 1,500 m²

**1.5.20 Zulage: Anstrich Farbton -mittel getönt-**
*** Bedarfsposition ohne GB
Mittel getönte Anstriche

Farbton: nach Vorgabe der Bauleitung
Menge: 1,500 m²

**1.5.30 Zulage: Anstrich Farbton -satt getönt-**
*** Bedarfsposition ohne GB
Satt getönte Anstriche

Farbton: nach Vorgabe der Bauleitung
Menge: 1,500 m²

#### Abschnitt 1.6 Holzanstrich

**1.6.10 Holz - Fenster lackieren**
*** Bedarfsposition ohne GB
Fenster- und Balkontürflächen, einschl.
Rolladenführungsleisten falls vorhanden und
Wasserschenkel (bis zu drei Flügeln je Fenster- oder
Balkontürelement einsch. der Oberlichter), außen
(außerhalb des Gebäudes), wie folgt behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder gleichwertig

Zwischenbeschichtung:
Brillux  Ventilack Seidenglanz 172 oder gleichwertig

Schlussbeschichtung:
Brillux  Ventilack Seidenglanz 172 oder gleichwertig

Farbton: nach Angabe der Bauleitung
Menge: 15,000 m²

**1.6.20 Holz - Wasserschenkel lackieren**
Wasserschenkel wie folgt behandeln:

Offene Fugen und Gehrungen sind zu verleimen.
Die Grundbeschichtung ist an allen Pfosten bis zu einer
Höhe von 10 cm aufzubringen.
Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.

Sämtliche Arbeiten wie das Entfernen von Altanstrichen,
das Schleifen und Spachteln von Holzflächen und
notwendige zusätzliche Grundier-, Zwischen- und
Schlussbeschichtungen sind in den Preis
einzukalkulieren.
einschl. aller Nebenarbeiten

Grundbeschichtung:
Brillux  Impredur Grund 835 oder gleichwertig

Zwischenbeschichtung:
Brillux  Impredur Ventilack 822 oder gleichwertig

Schlussbeschichtung:
Brillux  Impredur Ventilack 822 oder gleichwertig

Farbton: nach Angabe der Bauleitung
Menge: 10,000 lfm

**1.6.30 Holz - Türen und Zargen lackieren**
Zargen, Türen, Futter und Bekleidungen etc., wie folgt
behandeln:

Den vorhandenen Altanstrich auf Haft- und Tragfähigkeit
prüfen. Ein nicht tragfähiger Untergrund ist
vollständig, wenn erforderlich auch ganzflächig, nach
Art des Bieters zu entfernen. Flächen sind zu reinigen,
anzulaugen und aufzurauhen. Vorhandene Übergänge zur
Altbeschichtung sind beizuschleifen und zu spachteln.
Freigelegte Flächen sind zu grundieren. Fugen, Löcher
und
Risse sind mit Holzspachtel auszuspachteln. Loser und
schadhafter Kitt der Falze von Fenstern und Türen ist
zu entfernen und mit Kitt beizuarbeiten. Vorhandene
Eisenteile sind zu entrosten und mit Korrosionsschutz
zu grundieren.
Sämtliche Arbeiten wie das Entfernen von Altanstrichen,
das Schleifen und Spachteln von Holzflächen und
notwendige zusätzliche Grundier-, Zwischen- und
Schlussbeschichtungen sind in den Preis
einzukalkulieren.
einschl. aller Nebenarbeiten

Grundbeschichtung:
Brillux  Impredur Grund 835 oder gleichwertig

Zwischenbeschichtung:
Brillux  Ventilack Seidenglanz 172 oder gleichwertig

Schlussbeschichtung:
Brillux  Ventilack Seidenglanz 172 oder gleichwertig

Farbton: nach Angabe der Bauleitung
Menge: 3,000 m²

**1.6.40 Zulage: Anstrich Farbton -mittel getönt-**
*** Bedarfsposition ohne GB
Mittel getönte Anstriche

Farbton: nach Vorgabe der Bauleitung
Menge: 3,000 m²

**1.6.50 Zulage: Anstrich Farbton -satt getönt-**
*** Bedarfsposition ohne GB
Satt getönte Anstriche

Farbton: nach Vorgabe der Bauleitung
Menge: 3,000 m²

#### Abschnitt 1.7 Stundenlohnarbeiten

*Hinweis*
Stoffe oder Bauteile, Bauhilfs- und Betriebsstoffe usw.
werden zum Nachweis, nach den z.Zt. der Lieferung
gültigen Material-Tagespreisen,
vergütet.

Die Arbeitsberichte sind der Bauleitung innerhalb von 2 Werktagen zur
Anerkennung vorzulegen.

**1.7.10 Maler - Geselle**
*** Bedarfsposition ohne GB
Menge: 20,000 Std

USt %: 19,00
